# Reactancia para lámpara de vapor de mercurio Clase II VMI 8/23-C2 80W 230V

- Propiedad del archivo: CONSTRUNARIO
- Formato: FIEBDC-3/2012
- Programa: Construnario Versión 1.9
- Fecha de los precios: 28/04/2014
- Divisa: EUR

**5211510-ELT** u Reactancia para lámpara de vapor de mercurio Clase II VMI 8/23-C2 80W 230V
Reactancias para lámpara de vapor de mercurio uso interior, compacta, alto factor de potencia IP40, para incorporar a luminarias Clase II VMI 8/23-C2 80W 230V Encapsuladas en resina de poliuretano en envolvente de material termoplástico. Se pueden fabricar para tensiones de 220 ó 240V y frecuencias de 50 ó 60Hz. Conforme Œ Certificadas.
