# CASALS HB 30 T2 0, 37kW 2800 rpm máx., Q máx. 3100 m3/h, Ventiladores helicoidales

- Propiedad del archivo: CONSTRUNARIO
- Formato: FIEBDC-3/2012
- Programa: Construnario Versión 3.51
- Fecha de los precios: 24/01/2014
- Divisa: EUR

**CAS260300106** u CASALS HB 30 T2 0, 37kW 2800 rpm máx., Q máx. 3100 m3/h, Ventiladores helicoidales.
CARACTERÍSTICAS CONSTRUCTIVAS • Ventilador helicoidal de marco redondo reforzado con nervio intermedio. • Montaje modular del conjunto motor hélice que permite una total versatilidad en caso de cualquier cambio. • Protegidos contra la corrosión mediante recubrimiento en polvo de resina epoxy. • Motor asíncrono normalizado de jaula de ardilla con protección IP-55 y aislamiento clase F. Voltajes estándar 230V 50Hz para motores monofásicos, 230/400V 50Hz para motores trifásicos hasta 4kW y 400/690V 50Hz para potencias superiores. • HB: Hélice de poliamida reforzada con fibra de vidrio de ángulo variable en origen. APLICACIONES Diseñados para montaje en pared o en conducto, son indicados para: • Renovación de aire en todo tipo de edificios e industrias. • Temperatura máxima de trabajo en continuo: monofásicos 50ºC, trifásicos 60ºC. BAJO DEMANDA • Hélice impelente (sentido de aire hélice-motor), hélice reversible 100%. Añadir 5% en el PVP. • Ventiladores para trabajar a 60Hz y voltajes especiales. 60Hz 260/400V-440/790V: añadir 10% (sólo modelos trifásicos) en PVP. • Envolvente en chapa galvanizada en caliente o acero inoxidable. • Posibilidad de adaptar una placa cuadrada al marco del ventilador y de ese modo convertirlo en un helicoidal de marco cuadrado.
