# CASALS BCI 22/9 M2 1, 1kW 2800 rpm máx., Q máx. 1340 m3/h, Ventiladores centrífugos de media presión

- Propiedad del archivo: CONSTRUNARIO
- Formato: FIEBDC-3/2012
- Programa: Construnario Versión 3.51
- Fecha de los precios: 10/03/2014
- Divisa: EUR

**CAS253260103** u CASALS BCI 22/9 M2 1, 1kW 2800 rpm máx., Q máx. 1340 m3/h, Ventiladores centrífugos de media presión.
CARACTERÍSTICAS CONSTRUCTIVAS • Totalmente construido en chapa galvanizada. • Turbina multipala de álabes curvados hacia delante de simple oído. • Caja transportable con compuerta antiretorno en la impulsión y salida circular para conexión a tubería o bien a la entrada de aire del hinchable. • Motor asíncrono normalizado de jaula de ardilla con protección IP-55 y aislamiento clase F. Voltajes estándar 230V 50Hz. • La posición de montaje por defecto es LG270. APLICACIONES • Hinchables y castillos infantiles. • Procesos industriales, extracción o inyección localizada. • Temperatura máxima de trabajo en continuo: aire transportado: 130ºC; ambiente: monofásicos 50ºC, trifásicos 60ºC.
