# Casals Regulador de velocidad manual monofásico REGD-1 230 V

- Propiedad del archivo: CONSTRUNARIO
- Formato: FIEBDC-3/2012
- Programa: Construnario Versión 3.51
- Fecha de los precios: 14/07/2015
- Divisa: EUR

**CAS300782600** u Casals Regulador de velocidad manual monofásico REGD-1 230 V
Regulador de velocidad para motores controlables de tensión monofásica (230 Vac a 50 Hz), variando la tensión de alimentación a través del control de ángulo de fase. Carcasa externa de plástico blanco ivory. Carcasa interna de poliamida. Temperatura ambiente máxima: 35ºC.
