# CASALS Entrada de aire autorregulable EAA 45

- Propiedad del archivo: CONSTRUNARIO
- Formato: FIEBDC-3/2012
- Programa: Construnario Versión 3.51
- Fecha de los precios: 10/03/2014
- Divisa: EUR

**CASFX10043386** u CASALS Entrada de aire autorregulable EAA 45
Entrada de aire autorregulable con regulador y tapa estética con rejilla antiinsectos. Instalación en paredes verticales o cualquier plano inclinado.
