# Modelo UO 27500 BW: 660 m3/día

- Propiedad del archivo: CONSTRUNARIO
- Formato: FIEBDC-3/2012
- Programa: Construnario Versión 3.51
- Fecha de los precios: 09/05/2013
- Divisa: EUR

**5110060020** u Modelo UO 27500 BW: 660 m3/día
Características del modelo: - Membranas: 8040 / Número: 25. - Producción: 27.500 L/h. - Presión de trabajo: 15,2 bar. - Motor: 30 kW. Modelo industrial de baja presión para aplicación en aguas potables salobres con la dureza previamente estabilizada. Incluye flushing agua bruta comandado por el programador y conexión para la bomba dosificadora de anti-incrustante. Diseño unidad: - Bancada en acero inoxidable y panel frontal en plástico para alojamiento de instrumentación y control. - Filtro con cartucho de 5 micras. - Bomba centrífuga de alta presión multi-etapas en acero inoxidable. - Membranas de arrollamiento en espiral (PA/PS). Montaje horizontal. - Contenedores reforzados con fibra de vidrio y con liner interior de PVC. - Set de conexiones para la unidad de limpieza, T para punto de inyección y para dispositivo flushing con agua de permeado. Válvulas e instrumentación: - Válvula toma de muestra alimentación y permeado para cada contenedor. - Válvula de diafragma de entrada. - Manómetros pérdida de carga en el filtro de cartucho. - Presostato agua alimentación. - Manómetros resistentes a la vibración para la bomba y presión de concentrado. - Rotámetros permeado, concentrado y recirculación de concentrado. - Válvulas de acero inoxidable para ajustar el caudal de permeado, concentrado y recirculación de concentrado. - Lectura conductividad permeado con compensación de temperatura. Opcional: - Estación de dosificación para anti-incrustante. - Recirculación permeado. - Unidad de limpieza manual. - Programador RO 5000. - Flushing con agua de permeado. - Bomba con variador de frecuencia. Programador: RO 1000. Conversión Plantas TDS= 5000 ppm: 50%.
