# Unidad interior Multi V de LG Cassette 1 via, modelo ARNU24GTTC2, de 7.1 KW en frío y 8 KW en calor

- Propiedad del archivo: CONSTRUNARIO
- Formato: FIEBDC-3/2012
- Programa: Construnario Versión 1.9
- Fecha de los precios: 10/06/2013
- Divisa: EUR

**ARNU24GTUC2** Unidad interior Multi V de LG Cassette 1 via, modelo ARNU24GTTC2, de 7.1 KW en frío y 8 KW en calor
Unidad interior para sistema Multi V de volumen de refrigerante variable, marca LG, tipo cassette 1 vía modelo ARNU24GTTC2, bomba de calor, de potencia frigorífica nominal 7,1 kW y potencia calorífica nominal 8,0 kW. Caudal de aire de 876/798/690 m3/h y nivel sonoro de 43/40/36 dBA a 1,5 m. Dimensiones de la unidad interior, sin panel: 1180 x 450 x 132 mm; peso, 23,7 Kg con panel frontal; dimensiones del panel, 1420 x 500 x 34 mm. Bomba de condensados incorporada.
