# Distribuidor para Multi V de LG, modelo ARBL104

- Propiedad del archivo: CONSTRUNARIO
- Formato: FIEBDC-3/2012
- Programa: Construnario Versión 1.9
- Fecha de los precios: 11/06/2013
- Divisa: EUR

**ARBL104** Distribuidor para Multi V de LG, modelo ARBL104
Distribuidor de 4 salidas (líquido y gas) para sistemas Multi V Bomba de Calor de LG, modelo ARBL10. Incluye coquilla para aislamiento térmico de LG.
