# Arrancador para lámpara de vapor de sodio alta presión AVS-150 35a150W

- Propiedad del archivo: CONSTRUNARIO
- Formato: FIEBDC-3/2012
- Programa: Construnario Versión 1.9
- Fecha de los precios: 30/10/2013
- Divisa: EUR

**3210151-ELT** u Arrancador para lámpara de vapor de sodio alta presión AVS-150 35a150W
Arrancador para lámpara de vapor de sodio alta presión AVS-150 35a150W. No distanciar de la lámpara más de 3m.
