# Toma schuko. Blanco polar, mate. Serie Integro

- Propiedad del archivo: CONSTRUNARIO
- Formato: FIEBDC-3/2012
- Programa: Construnario Versión 2.11
- Fecha de los precios: 25/05/2015
- Divisa: EUR

**9 4195 25 02** u Toma schuko. Blanco polar, mate. Serie Integro
- 16A, 250V. - Protección infantil. - Conexión por tornillos. - Para otras tomas de corriente, consultar. - Adecuado para instalaciones IP44 y protección estanca utilizando el kit de sellado. - Embalaje: 10 unidades x caja.
