# Windbox EC WEC 1500 E, caudal nominal 3600 m3/h, potencia 3X400V 4/8/12 Kw, altura recomendada 3, 2 m - Airtècnics -

- Propiedad del archivo: CONSTRUNARIO
- Formato: FIEBDC-3/2012
- Programa: Construnario Versión 3.40
- Fecha de los precios: 02/06/2014
- Divisa: EUR

**C1602AIR-107108** u Windbox EC WEC 1500 E, caudal nominal 3600 m3/h, potencia 3X400V 4/8/12 Kw, altura recomendada 3, 2 m - Airtècnics -
- Equipada con ventiladores EC de bajo consumo que ahorran hasta un 67% de la energía sin disminuir el flujo de aire. -Bastidor autoportante de acero electrozincado acabado con pintura epoxi-poliéster de color blanco RAL 9016 como estándar. Otros colores o acero inoxidable disponible bajo demanda. - Ventiladores centrífugos de doble aspiración con motores EC de rotor externo, protegidos por termocontacto con selección de 5 velocidades. Nivel sonoro muy bajo. - Rejilla frontal de absorción microperforada con funciones de filtro regenerable de fácil servicio. No necesita prefiltro. - Incorporan batería eléctrica de tres etapas, contactores de potencia incluidos. - Difusor lineal con lamas de aluminio anodizado tipo airfoil. Ángulo de descarga regulable en ambas direcciones. - Caja de control y mando a distancia IR incluidos. Cable telefónico de 7 m con conectores RJ45 (Plug & Play). Opcional: Interface para conectar a BMS, PLC… Acabados especiales: Pintura según carta RAL o metalizada. Mueble inoxidable AISI 304.
