# Interruptor automático magnetotérmico serie HM, 2P, 63A, curva C, 50KA

- Propiedad del archivo: CONSTRUNARIO
- Formato: FIEBDC-3/2012
- Programa: Construnario Versión 2.11
- Fecha de los precios: 25/05/2015
- Divisa: EUR

**HMX263** u Interruptor automático magnetotérmico serie HM, 2P, 63A, curva C, 50KA
Hager Interruptor automático magnetotérmico serie HM, 2P, 63A, curva C, 50KA Poder de Corte según las normas: UNE-EN 60947-2 50 kA. Tensión de empleo 230/400 V. Accesoriables con auxiliares y bloques diferenciales. Capacidad de conexión de la serie HM: -35 mm2 cable flexible. -50 mm2 cable rígido.
