# Canal de cuadro, en PC-ABS, de 25x25 mm, gris claro (RAL7035)

- Propiedad del archivo: CONSTRUNARIO
- Formato: FIEBDC-3/2012
- Programa: Construnario Versión 2.11
- Fecha de los precios: 25/05/2015
- Divisa: EUR

**HA725025** u Canal de cuadro, en PC-ABS, de 25x25 mm, gris claro (RAL7035)
Hager Canal de cuadro, en PC-ABS, de 25x25 mm, gris claro (RAL7035) Suministro: canal y tapa. Canal con paredes y fondo perforados. Longitud: 2 m. Material: PC ABS. Sin halógenos.
