# NJYW1-BL2 Relé de nivel de pozo y depósito 230Vca

- Propiedad del archivo: CONSTRUNARIO
- Formato: FIEBDC-3/2012
- Programa: Construnario Versión 3.51
- Fecha de los precios: 09/09/2014
- Divisa: EUR

**NJYW1-BL2_230** u NJYW1-BL2 Relé de nivel de pozo y depósito 230Vca
· Dos modelos bajo una misma referencia, para el control automático del nivel de agua · Para sistemas de hasta 400Vca 50/60Hz. · Puede utilizarse en equipamientos industriales y terciarios como depósitos, pozos, torres de agua, cisternas, piscinas subterráneas, etc. · Tanto para control de nivel de agua como drenaje · No aplicable para control de líquidos de baja conductividad · Tensiones de trabajo: 36V, 110V, 220V, 380V, 400V 50/60Hz. Longitud de cable máxima: NJYW1-NL/BL: máximo 1 km NJYW-NL2/BL2: máximo 2 kms · Capacidad de contacto: 5A 230Vca cos.phi = 1 · Tensión entre electrodos 24Vca · Umbral de respuesta Reacción m·x 80ms - Liberación 160ms · Temperatura -5?C +40?C · Para placa de montaje o guía DIN. Embalaje independiente · Norma UNE-EN60947-5
