# Silicona neutra 796, gris oscuro RAL7012

- Propiedad del archivo: CONSTRUNARIO
- Formato: FIEBDC-3/2012
- Programa: Construnario Versión 2.11
- Fecha de los precios: 03/07/2015
- Divisa: EUR

**DC796G7012** u Silicona neutra 796, gris oscuro RAL7012
• Módulo bajo, capacidad de movimiento +/- 25%. • 100% Polímero de silicona. • Sistema de curado Neutra Alkoxy. • Alta calidad. • Bajo olor. • Excelente adhesión a una amplia gama de materiales porosos y no porosos. • Ideal para el sellado de ventanas de PVC . • Fácil de usar, sellante monocomponente. • Resistente al ozono, radiación ultravioleta y temperaturas extremas. • Para acristalamiento, disponible en colores translúcido y blanco. • 12 meses de vida útil del producto. Conforme a ISO 11600 -F&G-25LM , AENOR, SNJF.
