# Registro acera homologado por - Tapa 665x665mm

- Propiedad del archivo: CONSTRUNARIO
- Formato: FIEBDC-3/2012
- Programa: Construnario Versión 3.20
- Fecha de los precios: 16/09/2016
- Divisa: EUR

**COF-3119-TM2** u Registro acera homologado por - Tapa 665x665mm
Registro acera homologados por IBERDROLA modelo B125 Tapa 665x665mm Marco 695x695mm Altura Marco 65 mm de COFUNCO. Registros según especificaciones técnicas de IBERDROLA. Superficie con grabado antideslizante. Revestida con tratamiento epoxi-poliéster de un grueso mínimo de 100 micras exenta de disolventes según Directiva 1999/13/CE. Con una fácil apertura mediante útiles de obra.
