# Sonda de temperatura 80BK-A incluida para multímetro digital

- Propiedad del archivo: CONSTRUNARIO
- Formato: FIEBDC-3/2012
- Programa: Construnario Versión 3.30
- Fecha de los precios: 08/10/2015
- Divisa: EUR

**80BK-A** u Sonda de temperatura 80BK-A incluida para multímetro digital
- Termopar de tipo k con conector standard banana. - Construido en una sola pieza. - Compatible con multímetros con funciones de medida de temperatura. - Rango de medida: -40 a 260ºC. - Un año de garantía.
