# 700TC1 Kit de conectores para termopar

- Propiedad del archivo: CONSTRUNARIO
- Formato: FIEBDC-3/2012
- Programa: Construnario Versión 3.30
- Fecha de los precios: 08/10/2015
- Divisa: EUR

**700TC1** u 700TC1 Kit de conectores para termopar
Un kit de 10 miniconectores: - Tipo J (negro). - Tipo K (amarillo). - Tipo T (azul). - Tipo E (morado). - Tipo R/S (verde). - Tipo B o Cu (blanco). - Tipo L (J-DIN) (azul). - Tipo U (T-DIN) (marrón). - Tipo C (rojo). - Tipo N (naranja).
