# Calibrador de procesos de precisión 7526A

- Propiedad del archivo: CONSTRUNARIO
- Formato: FIEBDC-3/2012
- Programa: Construnario Versión 3.30
- Fecha de los precios: 08/10/2015
- Divisa: EUR

**Fluke 7526A** u Calibrador de procesos de precisión 7526A
El mejor equilibrio entre economía y precisión para el instrumental de medición en los procesos de calibración de temperatura y presión. - Genera y mide tensión CC, corriente, resistencia, RTD y termopares - Mide la presión con la utilización de módulos de presión 700/525A-P de Fluke - Incluye fuente de alimentación de lazo de 24 V cc, función automatizada de prueba del interruptor y mide de 4 mA a 20 mA - Calibración trazable NIST
