# Ventilador radial 2029 - de Kromschroeder

- Propiedad del archivo: CONSTRUNARIO
- Formato: FIEBDC-3/2012
- Programa: Construnario Versión 3.51
- Fecha de los precios: 31/05/2017
- Divisa: EUR

**142405** u Ventilador radial 2029 - de Kromschroeder
Ventilador centrífugo resistente a temperaturas superiores a 250 ºC. Aplicación especial como extractor en sistema de evacuación centralizada de humos. Q = 27,50 m3/min y Presión diferencial = 3000 Pa
