# GF20099 - Baldosa porcelánica Vancouver, 15x90, gris, deco

- Propiedad del archivo: CONSTRUNARIO
- Formato: FIEBDC-3/2012
- Programa: Construnario Versión 2.11
- Fecha de los precios: 28/09/2016
- Divisa: EUR

**GF20099_VDGR** m2 GF20099 - Baldosa porcelánica Vancouver, 15x90, gris, deco
Baldosa porcelánica Vancouver, 15x90, gris, deco, antihielo, mate, destonificación fuerte, no trabar más de 15%.
