# Cortina enrollable Premium Plus de Bandalux. Interior/exterior

- Propiedad del archivo: CONSTRUNARIO
- Formato: FIEBDC-3/2012
- Programa: Construnario Versión 3.51
- Fecha de los precios: 15/05/2023
- Divisa: EUR

**BAN_10101** Cortina enrollable Premium Plus de Bandalux. Interior/exterior
El sistema de cortina enrollable Premium Plus permite la confección de cortinas de grandes dimensiones con un excelente grado de funcionalidad y precisión. Gracias a la utilización de los sistemas de guiado exterior, se consigue una mayor sujeción del tejido, evitando las oscilaciones causadas por el viento. Características del producto: Accionamiento a cadena, a manivela o a motor. Para cubrir hasta 24 m2 de superficie con un único accionamiento (manivela o motor). Filtración homogénea del flujo de luz entrante, ya que la cortina actúa como una pantalla cubriendo la superficie acristalada. Guías y componentes metálicos con tratamiento anticorrosivo para instalación exterior. La cortina se integra en la fachada, jugando un papel clave en el diseño del edificio, dando una respuesta funcional a las demandas térmicas y lumínicas. Posibilidad de personalizar la cortina enrollable, incluyendo logos, motivos y slogans. Opción doble cortina: permite la colocación de dos cortinas en un solo mecanismo, una detrás de otra, combinando un tejido decorativo y otro oscurante. Tejidos (cumplen con normativas de edificación): Polyscreen®, ignífugos, oscurantes, nacarados (antireflejante), antibacterianos, reciclados.
