# CTC - PUNTA DE LANZA 10000 mm

- Propiedad del archivo: CONSTRUNARIO
- Formato: FIEBDC-3/2012
- Programa: Construnario Versión 3.51
- Fecha de los precios: 13/12/2016
- Divisa: EUR

**SOC101161407** CTC - PUNTA DE LANZA 10000 mm
Fuste: Tronco-cónico , Acero S 235 JR S/ UNE 10025 segunda parte. Acabado: Fustes y brazos galvanizados en caliente . Acabados con pintura en polvo basada en resina poliéster y secado mediante horno de convección forzada para polimerización de pintura .Disponibilidad de RAL a elegir.Brazo: Perfiles normalizados ,fijación teja o consola. Acero S 235 JR S/ UNE 10025 segunda parte.Placa y pernos de anclaje: placa cuadrada con 4 pernos .Los pernos y su tornillería cincados y pasivados .El dimensionamiento y cálculo estructural se ha realizado según la norma EN-40 y el R.E.B.T.
