# IMPERIA 6300 mm

- Propiedad del archivo: CONSTRUNARIO
- Formato: FIEBDC-3/2012
- Programa: Construnario Versión 3.51
- Fecha de los precios: 13/12/2016
- Divisa: EUR

**SOC101165101** IMPERIA 6300 mm
SINGULARIDAD Y ROBUSTEZ La columna Imperia ha sido creada por Patrick Rimoux. Esta columna, íntegramente de acero inoxidable se ensancha en su vértice para integrar completamente en su diseño la óptica destinada al alumbrado de la calzada. Esta luminaria está formada por un cilindro de metacrilato cubierto por una corona sostenida por tres varillas de acero. A lo largo del interior de la columna, se extiende un cilindro conductor de luz en metacrilato. Cuatro cortes longitudinales permiten escapar al flujo luminoso. Dos reflectores – superior e inferior – aseguran una perfecta distribución luminosa a lo largo de las cuatro aberturas de la columna. El pie de la columna presenta un ensanchamiento con relación a la forma de la corona superior. El pie envuelve y esconde totalmente los elementos de fijación de la columna. El ensamblaje de estos tres elementos – el pie, la columna central que incorpora el conductor de luz y la luminaria – forma una columna de un singular diseño que se integra en cualquier entorno urbano contemporáneo. La selección del acero inoxidable refuerza todavía más la sensación de singularidad y robustez que emana de la columna Imperia ENTRE EL ACERO INOXIDABLE Y LA LUZ La columna Imperia asocia el alumbrado directo a través de la luminaria en el vértice de la columna con el alumbrado indirecto a través del bloque óptico localizado en la base del cilindro conductor de luz. La luminaria cubre la columna integrándose perfectamente en su diseño. Esta óptica ilumina eficazmente la calzada y proporciona un alumbrado vertical óptimo de luz blanca para los peatones. El cilindro conductor de luz deja escapar la luz por las cuatro aberturas longitudinales en una superficie que cubre 120° de la parte central de la columna. Además de proporcionar una distribución fotométrica suficiente para el alumbrado de la acera, el conductor de luz asegura también una función de ambientación luminosa. La elección de luz blanca para las dos fuentes luminosas asegura una perfecta reproducción cromática. Pero, además, esta elección se justifica por su integración ideal con el material principal que constituye la columna Imperia: el acero inoxidable.
