# Adoquín Klinker-Brick BCN MARRÓN Liso 5x10x10 cm

- Propiedad del archivo: CONSTRUNARIO
- Formato: FIEBDC-3/2012
- Programa: Construnario Versión 3.51
- Fecha de los precios: 23/12/2016
- Divisa: EUR
- Código: piera-eco-ce (07/03/2022)

**C0602PEC-4221** m2 Adoquín Klinker-Brick BCN MARRÓN Liso 5x10x10 cm
M2 Pavimento de adoquín cerámico Kliker-Brick BCN MARRÓN Liso de Cerámica PIERA de medidas 5x10x10 cm., colocado sobre cama de arena uniforme de 5 cm., i/recebado de juntas con arena de machaqueo y compactación sin incluir el firme previo.

| Código | Ud | Descripción | Rendimiento |
|---|---|---|---|
| MC0602PEC-4221 | u | Adoquín Klinker-Brick BCN MARRÓN Liso 5x10x10 cm (material) | 100.000 |
| MTC-00-002 | m2 | Arena de río 0/6 mm. (material) | 0.055 |
| MTC-00-003 | kg | Arena caliza machaq, sacos 0.3 mm (material) | 0.020 |
| MAC-00-001 | h | Bandeja vibrante de 170 kg. (maquinaria) | 0.300 |
| MOC-00-033 | h | Oficial 1ª solador (mano de obra) | 0.300 |
| MOC-00-035 | h | Ayudante solador (mano de obra) | 0.300 |
| %CIND |  | Costes Indirectos | 0 % |
