# Accesorio para campana - TECSY-AIR 4033020 - Serie 125 - Tubo flexible plano 3 m

- Propiedad del archivo: CONSTRUNARIO
- Formato: FIEBDC-3/2012
- Programa: Construnario Versión 3.11
- Fecha de los precios: 21/11/2017
- Divisa: EUR

**4033020** u Accesorio para campana - TECSY-AIR 4033020 - Serie 125 - Tubo flexible plano 3 m
Tubería flexible de geometría rectangular, extensión a 3 metros, en pvc con alma de acero
