# Al-Top - ZTS-320R - Estación total

- Propiedad del archivo: CONSTRUNARIO
- Formato: FIEBDC-3/2012
- Programa: Construnario Versión 3.50
- Fecha de los precios: 16/10/2018
- Divisa: EUR

**ZTS-320R** u Al-Top - ZTS-320R - Estación total
CARACTERÍSTICAS TÉCNICAS Medición angular - Lectura mínima: 1º/5º/10º(0.3mgon/1.5mgon/3mgon), configurable - Precisión : 2º - Medición de distancia (con reflector) Un prisma: 3000m (9,842ft) en condiciones favorables³ Tres prismas: 6000m (19,685ft) en condiciones favorables³ - Zona de reflejo 800m - Precisión: 2 mm+2ppm - Tiempo de medición(Fino/Grueso/Seguimiento): 0.5s/1s/1.5s Medición de distancia (sin reflector) Un prisma: >7500m (24,606ft) Precisión: 3mm+2ppm Tiempo de medición: 1.5s - Telescopio Campo visual: 1°30º (2.7m a 100m) Distancia de enfoque mínima: 1.5m Tejido: Iluminado - Compensador Sistema: Sensor de inclinación liquido de un eje /doble eje (opcional) Alcance de la operación: ±3º Precisión de ajuste: 1º - Sistema de comunicación Bluetooth Interfaz: RS232 estándar, tarjeta4 SD, pen drive USB, mini-B Memoria de datos internos: Aprox. 20.000 puntos Formato de datos: ASCII - Operación Sistema de operación: sistema de operación a tiempo real Pantalla: Iluminación trasera de alta resolución, pantalla blanca y negra con ajuste de contraste. Teclado: Teclado de cristal de iluminación trasera con 2 caras de teclas alfanuméricas. - Láser de plomada Tipo: punto láser, ajuste de 4 niveles de brillo/ Plomada óptica (opcional) Precisión de centrado: 1 mm (1,5m altura del instrumento) - Fuente de alimentación Tipo de batería: Batería recargable Li-ion Potencia/Capacidad: ZBA-400: 7.4V (DC)/3000mAh Tiempo de operación con ZBA-400:16 horas5 óptimas(medición angular continua cada 30 segundos) /10 horas (normal) Medición por veces: Aprox. 12000 veces - Peso (con batería y base nivelante) Aprox. 5,5kg (12.1lb) - Condiciones ambientales Temperatura de operación: -20º a +50 ( -4º a +122º) Temperatura de almacenamiento: -40º a +70º (-40º a +158º) Reistente al agua y al polvo (IEC60529 estándar)/Humedad. IP65, 95%, sin condensación
