# Espejo reclinable nylon Prestobar 240 - Accesorios para lavabos De Prestoequip

- Propiedad del archivo: CONSTRUNARIO
- Formato: FIEBDC-3/2012
- Programa: Construnario Versión 3.30
- Fecha de los precios: 25/09/2014
- Divisa: EUR

**89240CSP** u Espejo reclinable nylon Prestobar 240 - Accesorios para lavabos De Prestoequip
• Marco fabricado en aluminio recubierto de nylon. • Dimensiones: 604 x 678 mm.
