# Bloques de viviendas, aplicación por el exterior

- Propiedad del archivo: CONSTRUNARIO
- Formato: FIEBDC-3/2012
- Programa: Construnario Versión 3.51
- Fecha de los precios: 21/03/2019
- Divisa: EUR
- Código: knaufinsulat (27/05/2022)

**RHB E CTE 1.4.2** m2 Bloques de viviendas, aplicación por el exterior
Rehabilitación energética de fachadas en bloque de viviendas, constituidas por muro de doble hoja de fábrica, insuflando desde el exterior .

| Código | Ud | Descripción | Rendimiento |
|---|---|---|---|
| 01_KI_LMV_010007 | kg | Lana mineral sin ligante SUPAFIL 034 inyectada en cavidad vertical de 70 mm (material) | 2.210 |
| MRTJ2 | kg | Mortero de cemento portland para relleno agujeros inyección Supafil 034 (material) | 0.600 |
| O01OB506-ZCE | h | Instalador recomendado (mano de obra) | 0.270 |
| O01OB511-ZCE | h | Ayudante (mano de obra) | 0.270 |
| M01HE010B | h | Medios elevación (maquinaria) | 1.000 |
| % MED AUX | % | 2% Medios auxiliares (27/05/2022) | 0 % |
| COSIND | % | 3% Costes indirectos (19/01/2021) | 0 |

## Recursos

**01_KI_LMV_010007** kg Lana mineral sin ligante SUPAFIL 034 inyectada en cavidad vertical de 70 mm
Rehabilitación energética de fachadas de edificios residenciales, mediante suministro y aplicación de aislamiento termo-acústico de lana mineral virgen (sin ligante) SUPAFIL 034 de KNAUF INSULATION, material inorgánico que no sirve de soporte nutritivo para el desarrollo de hongos ni bacterias, con una conductividad térmica ëd ? 0,034 W/m.K, clasificación de reacción al fuego A1 (material no combusitble), absorción de agua a corto plazo WS ? 1 kg/m2 (material no hidrófilo) y nivel de asentamiento S1 (? 1%), a través de insuflado con equipos mecánicos especiales utilizados por aplicadores recomendados por KNAUF INSULATION, en cámaras de aire vacías de muros de doble hoja hasta su relleno total, incluso inspección ocular previa de las cavidades a insuflar con cámara endoscópica, realización de perforaciones de diámetro máximo 22 mm en una de las hojas y posterior cierre de las mismas con mortero de cemento, así como medios auxiliares necesarios para la ejecución de la obra.
