# Ángulo combinado - de Rittal

- Propiedad del archivo: CONSTRUNARIO
- Formato: FIEBDC-3/2012
- Programa: Construnario Versión 3.51
- Fecha de los precios: 18/03/2019
- Divisa: EUR

**TS4540000** u Ángulo combinado - de Rittal
RITTAL Accesorios para armarios Técnica ensamblaje, ángulo combinado Para una distribución óptima de las fuerzas de tracción durante el transporte con grúa de armarios ensamblados. Material: Chapa de acero Superficie: Galvanizada Unidad de envase: Incluye material de fijación. Accesorios: Cubierta para zona de ensamblaje superior Observaciones para el transporte de armarios ensamblados Código EAN: 4028177102552 Código eCl@ss 4.1: 27188101 Código eCl@ss 5.1: 27189234 Código eCl@ss 6.0: 27189234 Código eCl@ss 7.0: 27189234 Código eCl@ss 8.0: 27189263 Código ETIM 3.0: EC000318 Código ETIM 4.0: EC002625 Código ETIM 5.0: EC002621 Código ETIM 6.0: EC002622
