# Filtro metálico para chiller 1000x1035x20 - de Rittal

- Propiedad del archivo: CONSTRUNARIO
- Formato: FIEBDC-3/2012
- Programa: Construnario Versión 3.51
- Fecha de los precios: 05/03/2019
- Divisa: EUR

**SK3286540** u Filtro metálico para chiller 1000x1035x20 - de Rittal
RITTAL Técnica de filtros, Filtro metálico para chiller 1000x1035x20 Los filtros metálicos, lavables, deberían utilizarse especialmente en refrigeradores instalados en ambientes de polvo y humedad. En caso de condensación de aire o vapor sobre las superficies metálicas pueden quedar adheridas partículas en el metal, que pueden limpiarse con agua o detergentes antigrasa. Material: -Aluminio -Grosor: 10 mm Código EAN: 4028177652682 Código eCl@ss 4.1: 27180702 Código eCl@ss 5.1: 27180706 Código eCl@ss 6.0: 27180706 Código eCl@ss 7.0: 27180706 Código eCl@ss 8.0: 27180706 Código ETIM 3.0: EC000320 Código ETIM 4.0: EC002513 Código ETIM 5.0: EC002513 Código ETIM 6.0: EC002513
