# Esteras filtrantes para refrigeradores 265x200x10 - de Rittal

- Propiedad del archivo: CONSTRUNARIO
- Formato: FIEBDC-3/2012
- Programa: Construnario Versión 3.51
- Fecha de los precios: 05/03/2019
- Divisa: EUR

**SK3286300** u Esteras filtrantes para refrigeradores 265x200x10 - de Rittal
RITTAL Técnica de filtros, Esteras filtrantes para refrigeradores 265x200x10 para ·Refrigeradores ·Intercambiador de calor aire/aire Los refrigeradores de Rittal precisan poco mantenimiento y se suministran sin esteras filtrantes. Para condiciones extremas pueden incorporarse esteras filtrantes. Material: -Espuma de poliuretano de celdas abiertas -Excelentes características físicas y mecánicas -Resistente a temperaturas de 40°C a +80°C -Grosor: 10 mm Código EAN: 4028177325326 Código eCl@ss 4.1: 27180702 Código eCl@ss 5.1: 27180706 Código eCl@ss 6.0: 27180706 Código eCl@ss 7.0: 27180706 Código eCl@ss 8.0: 27180706 Código ETIM 3.0: EC000320 Código ETIM 4.0: EC002513 Código ETIM 5.0: EC002513 Código ETIM 6.0: EC002513
