# Intercambiador aire-aire WAE - de Rittal

- Propiedad del archivo: CONSTRUNARIO
- Formato: FIEBDC-3/2012
- Programa: Construnario Versión 3.51
- Fecha de los precios: 05/03/2019
- Divisa: EUR

**WT3127115** u Intercambiador aire-aire WAE - de Rittal
Intercambiador aire-aire WAE Código EAN: 4028177425095 Código eCl@ss 4.1: 27180704 Código eCl@ss 5.1: 27180711 Código eCl@ss 6.0: 27180711 Código eCl@ss 7.0: 27180711 Código eCl@ss 8.0: 27180711 Código ETIM 3.0: EC000431 Código ETIM 4.0: EC002514 Código ETIM 5.0: EC002514 Código ETIM 6.0: EC002514
