# Para conexión al DCM 7030.500 - para aplicaciones de climatización con Liquid Cooling Package (LCP) - de Rittal

- Propiedad del archivo: CONSTRUNARIO
- Formato: FIEBDC-3/2012
- Programa: Construnario Versión 3.51
- Fecha de los precios: 07/03/2019
- Divisa: EUR

**Ri7030261** u Para conexión al DCM 7030.500 - para aplicaciones de climatización con Liquid Cooling Package (LCP) - de Rittal
Sistema de amortiguación mediante gas, el cual permite la apertura de la puerta en cualquier situación de emergencia, la conexión y el accionamiento del Door Kit se realiza a través del módulo Door Control. Código EAN: 4028177698611 Código eCl@ss 4.1: 27188101 Código eCl@ss 5.1: 27189253 Código eCl@ss 6.0: 27189253 Código eCl@ss 7.0: 27399290 Código eCl@ss 8.0: 27390190 Código ETIM 3.0: EC001455 Código ETIM 4.0: EC001770 Código ETIM 5.0: EC001770 Código ETIM 6.0: EC001770
