# LCP Inline CW flush version,30KW - de Rittal

- Propiedad del archivo: CONSTRUNARIO
- Formato: FIEBDC-3/2012
- Programa: Construnario Versión 3.51
- Fecha de los precios: 07/03/2019
- Divisa: EUR

**Ri3311540** u LCP Inline CW flush version,30KW - de Rittal
Climatización en fila para montaje en una fila de armarios. El aire caliente es aspirado por la parte trasera del aparato, refrigerado y expulsado hacia delante al pasillo frío. Código EAN: 4028177670228 Código eCl@ss 4.1: 27180704 Código eCl@ss 5.1: 27180712 Código eCl@ss 6.0: 27180712 Código eCl@ss 7.0: 27180712 Código eCl@ss 8.0: 27180712 Código ETIM 3.0: EC000855 Código ETIM 4.0: EC002515 Código ETIM 5.0: EC002515 Código ETIM 6.0: EC002515
