# Concepto clima modular, Puertas perfil para módulos refrigeración 1800x800mm - de Rittal

- Propiedad del archivo: CONSTRUNARIO
- Formato: FIEBDC-3/2012
- Programa: Construnario Versión 3.51
- Fecha de los precios: 05/03/2019
- Divisa: EUR

**KTS3300060** u Concepto clima modular, Puertas perfil para módulos refrigeración 1800x800mm - de Rittal
RITTAL Concepto clima modular, Puertas perfil para módulos refrigeración 1800x800mm Color: RAL 7035 Unidad de envase: -Puerta perfil sin módulo de refrigeración premontado -Incl. bisagras TS 8, ángulo de abertura de la puerta aprox. 110º Observación para armarios TS 8 de 1200 mm de anchura: -1 UE, en la posición del aparato a la «derecha», está compuesta por una puerta perfil para montaje en la parte derecha del armario, más una puerta con cierre especial para la parte izquierda. -1 UE, en la posición del aparato a la «izquierda», está compuesta por una puerta perfil para montaje en la parte izquierda del armario. Puede utilizarse la puerta con cierre de la derecha, ya existente en el armario. Adicionalmente se precisa: -Módulo de refrigeración -Zócalo, 100 o 200 mm de altura Accesorios: -Filtro metálico Código EAN: 4028177560093 Código eCl@ss 4.1: 27188101 Código eCl@ss 5.1: 27180702 Código eCl@ss 6.0: 27180702 Código eCl@ss 7.0: 27180702 Código eCl@ss 8.0: 27180702 Código ETIM 3.0: EC000855 Código ETIM 4.0: EC002510 Código ETIM 5.0: EC002510 Código ETIM 6.0: EC002510
