# Cubierta de conectores para puntos de conexión C13 o C19 - DK7955.020 - de Rittal

- Propiedad del archivo: CONSTRUNARIO
- Formato: FIEBDC-3/2012
- Programa: Construnario Versión 3.51
- Fecha de los precios: 05/03/2019
- Divisa: EUR

**RNC7955010** u Cubierta de conectores para puntos de conexión C13 o C19 - DK7955.020 - de Rittal
Con la cubierta de conectores es posible bloquear conectores IEC 60 320 C13 o C19 no utilizados. De esta forma se evita una sobrecarga involuntaria de las diferentes fases. Mediante la herramienta adjunta (o un destornillador) es posible retirar la cubierta en cualquier momento. Código EAN: 4028177684980 Código eCl@ss 4.1: 27188101 Código eCl@ss 5.1: 27143401 Código eCl@ss 6.0: 27143401 Código eCl@ss 7.0: 27142604 Código eCl@ss 8.0: 27142604 Código ETIM 3.0: EC000330 Código ETIM 4.0: EC000330 Código ETIM 5.0: EC000330 Código ETIM 6.0: EC000330
