# Finfloor Quattro Nature Gold

- Propiedad del archivo: CONSTRUNARIO
- Formato: FIEBDC-3/2012
- Programa: Construnario Versión 3.51
- Fecha de los precios: 18/12/2015
- Divisa: EUR

**FINFQNATG** m2 Finfloor Quattro Nature Gold
FINFloor Quattro está formado por un soporte base de alta densidad fabricado a base de fibras de madera unidas con colas y resinas especiales (High Density Fiberboard o tablero de fi bras de alta densidad). Este es el que le confiere al suelo laminado una buena estabilidad dimensional, una resistencia al impacto extraordinaria (en comparación por ejemplo con las maderas macizas) y una moldurabilidad óptima que permite su mecanizado con sistemas de encaje modernos para facilitar la labor de montaje. Acabados disponibles: - Afzelia brasileña. - Maple azúcar. - Bubinga africana. - Madera de manzano. - Cumarú. - Roble champion. - Haya clara. - Roble Dakota. - Madera Drifft. - Roble Kalua. Mantas: - Manta Twin. - Manta PE Finfloor. - Manta Silent Finfloor.
