# Ralentí bidireccional, dentro del riel - de Eclisse

- Propiedad del archivo: CONSTRUNARIO
- Formato: FIEBDC-3/2012
- Programa: Construnario Versión 3.51
- Fecha de los precios: 31/05/2019
- Divisa: EUR

**BIASDS** u Ralentí bidireccional, dentro del riel - de Eclisse
ECLISSE BIAS® DS es un ralentizador para puertas correderas que se oculta completamente en el interior del riel de deslizamiento.Lo que lo diferencia de los demás es que acompaña suavemente la puerta tanto en el cierre como en la abertura. “DS” significa“Double Side”, o sea bidireccional “. ECLISSE BIAS® DS garantiza el acercamiento de un panel puerta de hasta 40 kg, tanto al montante de tope como al interior del contramarco, con un deslizamiento perfecto. De todos modos, ECLISSE BIAS® DS ofrece un gran poder de reducción de marcha para puertas de hasta 100 kg.” Se puede instalar en cualquier contramarco ECLISSE (excepto en los modelos Telescópica, Novanta y Circular). N.B.: solo para rieles de altura 36 mm solo para paneles puerta con luz de paso mayores de 700 mm (ver las instrucciones de instalación)
