# Cerraduras de embutir 1 punto, referencia 712 de MCM . 3 bulones. Acabado oro

- Propiedad del archivo: CONSTRUNARIO
- Formato: FIEBDC-3/2012
- Programa: Construnario Versión 3.51
- Fecha de los precios: 06/06/2024
- Divisa: EUR

**712_O_MCM** u Cerraduras de embutir 1 punto, referencia 712 de MCM . 3 bulones. Acabado oro
Cerraduras de embutir 1 punto, referencia 712 de MCM . 3 bulones. Acabado oro · Entrada de 50. · Picaporte y palanca niquelados. · Frente y cerradero en canto recto y redondo. · Caja cerrada de acero. · 4 bulones de 14 mm de diámetro. · Bulones deslizantes proyectados 20 mm a 2 vueltas. Cerradura de seguridad de embutir en madera MCM 712 de 1 punto con bulones. Los bulones accionados mediante llave se proyecta 20mm a 2 vueltas.
