# Cerradura de seguridad de embutir en madera, referencia SI01SI01 de MCM. Medida entre ejes 85mm. Acabado latón

- Propiedad del archivo: CONSTRUNARIO
- Formato: FIEBDC-3/2012
- Programa: Construnario Versión 3.51
- Fecha de los precios: 06/06/2024
- Divisa: EUR

**SI01_L_MCM** u Cerradura de seguridad de embutir en madera, referencia SI01SI01 de MCM. Medida entre ejes 85mm. Acabado latón
· Cerradura de 85mm entre ejes. · Picaporte y palanca niquelados. · Picaporte reversible y accionable mediante manilla o llave. · Entrada: 50 y 60mm. · Palanca rectangular deslizante proyectada 20mm, 2 vueltas de palanca. · Caja de acero galvanizado con orificios pasantes para manilla de roseta. · Cilindro europerfil de leva 15mm con tres llaves. · Ancho de frente: 23mm. · Frente y cerradero unificado en toda la gama; mismas medidas y formas (recto y redondo). · Acabado latonado e inox.
