# Cerradura de embutir, 1 punto, referencia SI19F de MCM. Medida entre ejes 85mm / Sólo picaporte / Resistente al fuego (RF)

- Propiedad del archivo: CONSTRUNARIO
- Formato: FIEBDC-3/2012
- Programa: Construnario Versión 3.51
- Fecha de los precios: 06/06/2024
- Divisa: EUR

**SI19F_MCM** u Cerradura de embutir, 1 punto, referencia SI19F de MCM. Medida entre ejes 85mm / Sólo picaporte / Resistente al fuego (RF)
La SI19F pertenece a la gama de cerraduras institucional, indicada para instalarse en los accesos de instituciones donde se precisa cerraduras polivalentes, compatibles entre sí, con las mismas medidas en frentes y cerraderos para una fácil instalación. El picaporte es reversible lo que permite cambiar de mano la cerradura de una forma sencilla. Esta cerradura está certificada como RF30 acorde a la EN 12209:2003 En la cerradura se puede colocar un cilindro de forma que se accione el picaporte con el propio cilindro.
