# Cerradura embutir,1 punto, referencia 1505 de MCM. Medida entre ejes 47mm / Picaporte y palanca / Sin balancín. Latonado

- Propiedad del archivo: CONSTRUNARIO
- Formato: FIEBDC-3/2012
- Programa: Construnario Versión 3.51
- Fecha de los precios: 06/06/2024
- Divisa: EUR

**1505_LN_MCM** u Cerradura embutir,1 punto, referencia 1505 de MCM. Medida entre ejes 47mm / Picaporte y palanca / Sin balancín. Latonado
· Medida entre ejes 47mm. · Picaporte y palanca niquelados. · Entradas: 25, 35 y 45mm. · Ancho de frente: 23mm. · Frente y cerradero canto recto. · Palanca deslizante proyectada 12mm a 1 vuelta. · Caja cerrada de acero galvanizado. · Picaporte reversible. · Modelo sin balancín, el picaporte sólo se acciona con la manilla. · Cilindro de perfil con excéntrica de radio 14mm serie C. · Acabados: bicromatado / latonado / latón.
