# Cerradura de embutir, 1 punto, referencia 1510 de MCM. Picaporte de paso. Bicromatado

- Propiedad del archivo: CONSTRUNARIO
- Formato: FIEBDC-3/2012
- Programa: Construnario Versión 3.51
- Fecha de los precios: 06/06/2024
- Divisa: EUR

**1510_B_MCM** u Cerradura de embutir, 1 punto, referencia 1510 de MCM. Picaporte de paso. Bicromatado
· Picaporte de paso. · Entrada: 35 y 45mm. 50 y 60mm sólo en los acabados latonado y latón. · Ancho de frente: 20mm. · Frente y cerradero canto recto o redondo. · Picaporte reversible y accionable mediante manilla. · Caja cerrada de acero galvanizado. · Acabados: bicromatado / latonado / niquelado / latón
