# 1602 - Medida entre ejes 85mm / Rodillo ajustable y palanca acabado latonado

- Propiedad del archivo: CONSTRUNARIO
- Formato: FIEBDC-3/2012
- Programa: Construnario Versión 3.51
- Fecha de los precios: 06/06/2024
- Divisa: EUR

**1602_L_MCM** u 1602 - Medida entre ejes 85mm / Rodillo ajustable y palanca acabado latonado
· Elevada resistencia al apalancamiento. · Cerradura con rodillo ajustable y palanca rectangular. · Medida entre ejes 85mm. · Entradas: 50mm. · Ancho de frente: 23mm. · Frente canto recto y redondo. · Picaporte y palanca niquelados. · Palanca deslizante proyectada 20mm a dos vueltas. · Picaporte accionable mediante manilla o llave. · Cilindro europerfil de excéntrica de 15mm Serie E con 3 llaves. · Caja de acero galvanizado. · Acabados: latonado, niquelado.
