# 1718X - Medida entre ejes 70mm / Picaporte silencioso / Llave de borja, acabado inox

- Propiedad del archivo: CONSTRUNARIO
- Formato: FIEBDC-3/2012
- Programa: Construnario Versión 3.51
- Fecha de los precios: 06/06/2024
- Divisa: EUR

**1718X_I_MCM** u 1718X - Medida entre ejes 70mm / Picaporte silencioso / Llave de borja, acabado inox
· Cerradura con picaporte silencioso con 1 llave de Borja que cuando se acciona bloquea el picaporte. · El picaporte posibilita un suave deslizamiento de la puerta e impide la vibración de la misma. · Medida entre ejes 70mm. · Entradas: 50mm. · Ancho de frente: 24mm. · Frente canto recto y redondo. · Picaporte reversible accionable mediante manilla o llave. · Caja de acero pintado. · Acabados: oro y acero inoxidable.
