# 2449E - Ancho de caja 15mm / Sólo palanca basculante

- Propiedad del archivo: CONSTRUNARIO
- Formato: FIEBDC-3/2012
- Programa: Construnario Versión 3.51
- Fecha de los precios: 06/06/2024
- Divisa: EUR

**2449E_MCM** u 2449E - Ancho de caja 15mm / Sólo palanca basculante
· Ancho de caja de 15mm. · Cerradura sólo palanca basculante. · Entradas: 25, 30 y 35. · Ancho de frente: 22 mm plano / 24 en U. · Medida entre ejes: 85mm. / Disponible 92mm. · Cilindro niquelado europerfil con excéntrica de 15mm Serie EN. · Frente y cerradero de acero inoxidable AISI 304. · Caja de acero galvanizado. · Palanca proyectada 25mm. · Escudo nylon negro.
