# 2410 - Picaporte de paso

- Propiedad del archivo: CONSTRUNARIO
- Formato: FIEBDC-3/2012
- Programa: Construnario Versión 3.51
- Fecha de los precios: 06/06/2024
- Divisa: EUR

**2410_MCM** u 2410 - Picaporte de paso
· Picaporte de paso. · El picaporte se acciona con manilla por ambos lados, sin cilindro. · Entradas: 20, 25,30 y 35. · Ancho de frente: 25 mm. · Medida entre ejes: 85mm. · Frente y cerradero de Acero Inoxidable AISI 304. · Picaporte niquelado. · Caja de acero galvanizado.
