# 2451G - Rodillo y palanca de gancho basculante

- Propiedad del archivo: CONSTRUNARIO
- Formato: FIEBDC-3/2012
- Programa: Construnario Versión 3.51
- Fecha de los precios: 06/06/2024
- Divisa: EUR

**2451G_MCM** u 2451G - Rodillo y palanca de gancho basculante
· Cerradura de rodillo y palanca de gancho basculante. · Entradas: 20, 25, 30 y 35. · Ancho de frente: 25 mm. · Medida entre ejes: 85mm. · Frente y cerradero de Acero Inoxidable AISI 304. · Rodillo y palanca niquelados. · Rodillo accionable mediante manilla o llave. · Caja de acero galvanizado. · Cilindro de perfil con excéntrica de radio de 13,2mm Serie EPN. Bajo pedido posibilidad de cilindro europeo con excéntrica de radio de 15mm. · Palanca basculante proyectada 25mm. · Escudos de nylon negro.
