# 1649 - Sólo palanca, especial armarios metálicos / Cilindro europerfil

- Propiedad del archivo: CONSTRUNARIO
- Formato: FIEBDC-3/2012
- Programa: Construnario Versión 3.51
- Fecha de los precios: 06/06/2024
- Divisa: EUR

**1649_MCM** u 1649 - Sólo palanca, especial armarios metálicos / Cilindro europerfil
· Cerradura sólo palanca. · Cerradura especial para armarios metálicos. · Entrada: 18mm. · Ancho de frente: 23mm. · Palanca deslizante proyectada 13mm a 1 vuelta. · Cilindro europerfil de excéntrica de 15mm Serie E con 3 llaves. · Caja de acero galvanizado. · No incluye cerradero. · Escudo de aluminio 191-6. · Gama completa de funciones con caja unificada.
